# Muster-Leistungsbeschreibung
Leistungsbeschreibung (GAEB 90, DA81)
Währung: EUR

## Sockelausbildung
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Verankerungsschnitte an Maschinensockeln**
Verankerungsschnitte,  max. 10 cm Abstand zu
Maschinensockeln, an allen Rändern und Kanten
ausbilden.
Dies gilt auch im Umfeld von Einbauteilen
wie Rinnen und Bodeneinläufen sowie
Dehnfugenprofilen. Bei grösseren Sockelflächen sind
diese mittig mit weiteren Verankerungsschnitten zu
unterteilen. Die Dimensionierung der
Verankerungsschnitte entspricht generell der
doppelten Belagstärke.

Beispiel:
Bei einer Systemschichtstärke von 3 mm wären
Schnittbreite/tiefe von mindestens 6 x 6 mm
einzuhalten.
Einheit: m

**00001.0004 Grundieren mit einemPUR-Betonbindemittel**
Grundieren der vorbereiteten, sauberen und
saugfähigen Beton bzw. Estrichflächen mit
Remmers Crete TF 60, einem lösemittelfreien,
pigmentierten, mechanisch, chemisch sowie
thermisch hoch belastbaren, gefüllten,
mehrkomponentigen Beschichtungssystem auf
Polyurethanbetonbasis.

Das Material wird in geeigneter Weise, z. B. mit
einem Gummischieber auf der Fläche verteilt und
sofort im Anschlussmit einer Epoxyrolle
sorgfältig in den Untergrund eingearbeitet.

Produktanforderungen:
SR - B1,5 - AR1 - IR4

Verbrauch:
mind. 0,4 kg/m² Remmers Crete TF 60
9,5 kg Crete TF 60  zzgl. 0,5 kg Colorpaste
<Farbton nach Wahl des AG>
Einheit: m2

**00001.0005 Anschluss an Remmers System-Beschichtung**
Anschluss an Remmers Crete-System-Beschichtung
herstellen
Einheit: St
